# Psch Erhaltung FB BAB - HH
Angebotsaufforderung (GAEB DA XML 3.2, DA83)
Projekt: A-P0539-00
Währung: EUR
Vergabeart: Öffentliche Ausschreibung
Auftraggeber: Autobahn GmbH des Bundes, Niederlassung Nord (Hamburg), Autobahn GmbH-NL Nord,Heidenkampsweg 98,20097 Hamburg, Heidenkampsweg 98, 20097 Hamburg
Erstellt mit: GXML Toolbox V3.3 R20230829, iTWO_64 V25.0.650, 18.04.2026

## AS LG: Rahmenvertrag A26_Entwässerung_06.2026 - 05.2030
Datum: 18.04.2026
WaGr: 99_99_01

### Titel 00 Allgemeine Leistungen

#### Bauteil 00.01 Baustelleneinrichtung und -räumung

*Hinweis: Die Abrechnungssumme Bereich 1.2. - 1.15. (netto) ist*
Die Abrechnungssumme Abschnitt 1.2. bis 1.15. (netto) ist maßgebend für die Zuordnung zu einer der folgenden Positionen "Baustelleneinrichtung (Pos. 1.1.10 - 1.1.30.)" und "Baustellenräumung (Pos. 1.1.40. - 1.1.60.)". Die Baustelleneinrichtung und Baustellenräumung wird je Einzelauftrag grundsätzlich pauschal nur jeweils einmal abgerechnet.

**00.01.0010 Baustelleneinrichtung bei Massnahmen bis 10.000 € (netto)**
Baustelleneinrichtung bei Massnahmen bis 10.000 € (netto)
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen.
Kosten für Vorhalten, Unterhalten und Betreiben der
Geräte, Anlagen und Einrichtungen einschl. Mieten,
Pacht, Gebühren und dgl. werden nicht mit dieser
Pauschale, sondern mit den Einheitspreisen der
betreffenden Teilleistungen vergütet. Soweit nicht für
bestimmte Leistungen für das Einrichten der Baustelle
gesonderte Positionen im Leistungsverzeichnis enthalten
sind, gilt der Einheitspreis für alle Leistungen sämtlicher Abschnitte des
Leistungsverzeichnisses;.
Zufahrt zur Baustelle über das öffentliche Straßennetz.
Menge: 6,000 St

**00.01.0020 Baustelleneinrichtung bei Massnahmen von 10.000 € bis 25.000 € (netto)**
Baustelleneinrichtung bei Massnahmen von 10.000 € bis 25.000 € (netto)
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen.
Kosten für Vorhalten, Unterhalten und Betreiben der
Geräte, Anlagen und Einrichtungen einschl. Mieten,
Pacht, Gebühren und dgl. werden nicht mit dieser
Pauschale, sondern mit den Einheitspreisen der
betreffenden Teilleistungen vergütet. Soweit nicht für
bestimmte Leistungen für das Einrichten der Baustelle
gesonderte Positionen im Leistungsverzeichnis enthalten
sind, gilt der Einheitspreis für alle Leistungen sämtlicher Abschnitte des
Leistungsverzeichnisses;.
Zufahrt zur Baustelle über das öffentliche Straßennetz.
Menge: 8,000 St

**00.01.0030 Baustelleneinrichtung bei Massnahmen von 25.000 € bis 75.000 € (netto)**
Baustelleneinrichtung bei Massnahmen von 25.000 € bis 75.000 € (netto)
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen.
Kosten für Vorhalten, Unterhalten und Betreiben der
Geräte, Anlagen und Einrichtungen einschl. Mieten,
Pacht, Gebühren und dgl. werden nicht mit dieser
Pauschale, sondern mit den Einheitspreisen der
betreffenden Teilleistungen vergütet. Soweit nicht für
bestimmte Leistungen für das Einrichten der Baustelle
gesonderte Positionen im Leistungsverzeichnis enthalten
sind, gilt der Einheitspreis für alle Leistungen sämtlicher Abschnitte des
Leistungsverzeichnisses;.
Zufahrt zur Baustelle über das öffentliche Straßennetz.
Menge: 8,000 St

**00.01.0040 Baustellenräumung bei Massnahmen bis 10.000 € (netto)**
Baustellenräumung bei Massnahmen bis 10.000 € (netto)
Baustelle von allen Geräten, Anlagen, Einrichtungen und
dgl. räumen.
Benutzte Flächen und Wege entsprechend dem
ursprünglichen Zustand herrichten.
Soweit nicht für bestimmte Leistungen für das Räumen
der Baustelle gesonderte Positionen im
Leistungsverzeichnis enthalten sind, gilt der Einheitspreis
für alle Leistungen sämtlicher Abschnitte des LOS 1 des Leistungsverzeichnis.
Menge: 6,000 St

**00.01.0050 Baustellenräumung bei Massnahmen von 10.000 € bis 25.000 € (netto)**
Baustellenräumung bei Massnahmen von 10.000 € bis 25.000 € (netto)
Baustelle von allen Geräten, Anlagen, Einrichtungen und
dgl. räumen.
Benutzte Flächen und Wege entsprechend dem
ursprünglichen Zustand herrichten.
Soweit nicht für bestimmte Leistungen für das Räumen
der Baustelle gesonderte Positionen im
Leistungsverzeichnis enthalten sind, gilt der Einheitspreis
für alle Leistungen sämtlicher Abschnitte des Leistungsverzeichnis.
Menge: 8,000 St

**00.01.0060 Baustellenräumung bei Massnahmen von 25.000 € bis 75.000 € (netto)**
Baustellenräumung bei Massnahmen von 25.000 € bis 75.000 € (netto)
Baustelle von allen Geräten, Anlagen, Einrichtungen und
dgl. räumen.
Benutzte Flächen und Wege entsprechend dem
ursprünglichen Zustand herrichten.
Soweit nicht für bestimmte Leistungen für das Räumen
der Baustelle gesonderte Positionen im
Leistungsverzeichnis enthalten sind, gilt der Einheitspreis
für alle Leistungen sämtlicher Abschnitte des Leistungsverzeichnis.Baustelle von allen Geräten, Anlagen, Einrichtungen und
dgl. räumen.
Benutzte Flächen und Wege entsprechend dem
ursprünglichen Zustand herrichten.
Soweit nicht für bestimmte Leistungen für das Räumen
der Baustelle gesonderte Positionen im
Leistungsverzeichnis enthalten sind, gilt der Einheitspreis
für alle Leistungen sämtlicher Abschnitte des Leistungsverzeichnis.
Menge: 8,000 St

#### Bauteil 00.02 Sicherungseinrichtungen

**00.02.0010 Stammschutz herstellen, d bis 0,3m**
Ortsfester Stammschutz zum Schutz der Bäume gegen
mechanische Beschädigung aus Holz herstellen und
während der Dauer der Bauarbeiten vorhalten und nach
Abschluß der Arbeiten entfernen.
Ausreichende Polsterung des Stammes mit Drainrohre mit
Kokosummantelung, Drainrohre min. DN100.
Unterkonstruktion aus Kanthölzern (mind. 5x8m)
Ummantelung flächig und lückenlos (Spalte <=2cm).
Holzmantel (Bretter) d >=2cm.
Stammschutzhöhe mind. 2,0m bis 3,5m
Der Mantel und das Gerüst darf den Baumstamm und die
Wurzelanläufe / Wurzelhals nicht berühren.
Stammdurchmesser bis 0,3m in 1m über GOK.
Menge: 25,000 Stck

**00.02.0020 Stammschutz herstellen, d > 0,3 - 0,6m**
Stammschutz herstellen wie vor, jedoch
Stammdurchmesser größer 0,3m bis 0,6m in 1m über GOK.
Menge: 25,000 Stck

**00.02.0030 Stammschutz herstellen, d > 0,6 - 0,9m**
Stammschutz herstellen wie vor, jedoch
Stammdurchmesser größer 0,6m bis 0,9m in 1m über GOK.
Menge: 25,000 Stck

#### Bauteil 00.03 Baustraßen

**00.03.0010 Bodenschutzplatte aus Kunststoff**
Bodenschutzplatte aus Kunststoff, Traglast 16,5 t/m²,
für schweren Verkehr liefern, vorhalten, verlegen und
nach Bedarf umsetzen, z.B. Schutz von Wurzeln im
Kronenbereich der Bäume, Pflaster, Grandwegen, Rasen
und Grünflächen usw.. Nach Beendigung der
Bautätigkeiten aufnehmen und abfahren.
Menge: 300,000 m2

**00.03.0020 Baggermatratzen aus Holz**
Baggermatratzen aus Hartholz der Güteklasse 1,
Biegefestigkeit und Härte mindestens gleich Bongossi,
pro Längenmeter mind. einmal verbolzt, Bolzen
entsprechend der Bohlenstärke ausgewählt,
Schraubenköpfe versenkt, kopfseitig mittige
Aufhängevorrichtung, einseitig plane Oberfläche oder
glw. Konstruktion. Mindestabmessung einer
Baggermatratzen L/B/D = 5,0 / 1,0 / 0,15m.
Baggermatratzen liefern, vorhalten, verlegen und nach
Bedarf umsetzen, z.B. Schutz von Wurzeln im
Kronenbereich der Bäume, Pflaster, Grandwegen, Rasen
und Grünflächen usw.. Nach Beendigung der
Bautätigkeiten aufnehmen und abfahren.
Menge: 300,000 m2

#### Bauteil 00.04 Suchgräben

**00.04.0010 Suchgräben herstellen, t bis 1,25m**
Boden der Suchgräben, Schlitzbreite 1,0 m, Schlitztiefe
bis 1,25 m für die Ermittlung der genauen Lage Kanäle
und Versorgungsleitungen usw. auf Anordnung des AG,
falls erforderlich auch in Handschachtung, ausheben.
Die Baugrubensicherung ist entsprechend der
Unfallverhütungsvorschrift auszuführen. Die
erforderliche lagenweise Wiederverfüllung der Baugrube
und die Abfuhr des überschüssigen Bodens sind in die
Position mit einzukalkulieren. Über die angetroffenen
Leitungen ist ein Aufmaß anzufertigen und dem AG zu
übergeben. Der Aufbruch und  die Wiederherstellung der
Straßen bzw. Wege ist nicht Bestandteil dieser Position
und wird gesondert vergütet.
Menge: 10,000 m

### Titel 01 Gewässer- und Wegebefestigung

*Hinweis: Hinweis zu OZ 01.01.*
Als Abrechnungsgrundlage sind Aufmaßblätter und Entsorgungsnachweise als rechnungsbegründende Unterlagen mit einzureichen.

Die Aufmaßblätter sind gemeinschaftlich mit AN und AG zu erstellen.

#### Bauteil 01.01 Abbruch und Abfuhr vorhandener Befestigungen

*Hinweis: Hinweis zu Position OZ 01.01.*
Der Transport von Materialien für Gewässer-
und Wegebefestigung des LVs ist  bis zu 10m in den
Positionen enthalten.

Der Zuschläge kommen nur bei ausdrücklicher Anordnung des AG in
einzelnen, sachlich begründeten Fällen zur Anwendung.

**01.01.0010 Mauerwerk und unbewehrte Betonteile abbrechen**
Mauerwerk und unbewehrte Betonteile abbrechen, aufladen
und abtransportieren.
Entsorgungskosten auf Nachweis
Menge: 25,000 m3

**01.01.0020 Stahlbeton abbrechen**
Stahlbeton abbrechen, aufladen und abtransportieren.
Menge: 25,000 m3

**01.01.0030 Bruchsteinpflaster und Geröllsteinpflaster aufnehmen**
Sohl- und Böschungsbefestigung einschl.
Magerbetonschicht aufnehmen, aufladen und
abtransportieren.
Menge: 50,000 m2

**01.01.0040 Zulage zur Pos. "Bruchsteinpflaster und Geröllsteinpflaster aufnehmen" in Beton**
Zulage zur Pos. "Bruchsteinpflaster und
Geröllsteinpflaster aufnehmen" in Beton. Sohl- und
Böschungsbefestigung einschl. Magerbetonschicht
aufnehmen, aufladen und abtransportieren.
Steine in Beton verlegt.
Menge: 25,000 m2

**01.01.0050 Holzspundwand, bis 10cm u. Tiefe bis 4m ziehen**
Holzspundwand, Stärcke bis 10cm und Tiefe bis 4m
ziehen, laden und abtransportieren.
Menge: 15,000 m

**01.01.0060 Pfähle aus Holz ausbauen**
Pfähle aus Holz (auch einzeln stehende, bis 4 Stück/m)
ggf.
von Hand ausbauen, laden und abfahren, Abrechnung je
Gewässerseite.
Menge: 10,000 m

**01.01.0070 Faschinen aller Art ausbauen,**
aufladen und abtransportieren. Abrechnung je
Gewässerseite.
Pfähle werden nach Position "Pfähle aus Holz ausbauen"
abgerechnet.
Menge: 50,000 m

**01.01.0080 Zaun jeder Art und Höhe ausbauen**
Zaun jeder Art und Höhe ausbauen, laden und
abtransportieren.
Menge: 30,000 m

#### Bauteil 01.02 Instandsetzung Schachtabdeckung

**01.02.0010 Schadhafte Schachtabdeckung ausbauen**
Schadhafte Schachtabdeckung in Betonfläche umlaufend 5 cm anschneiden und mittels Fräse oder Stemmgerät freilegen. Abdeckung ausbauen und seitlich lagern. Öffnung mit Stahlplatte vor Verschmutzung sichern.
Menge: 5,000 St

**01.02.0020 Schachtabdeckung aufsetzen DIN 19584, D,B**
Schachtabdeckung nach DIN 1229, mit lichter Weite mindestens 610 mm und rundem Rahmen, aufsetzen.
Klasse D 400, Ausführung nach DIN 19584,mit Rahmen aus
Gusseisen mit Beton.
Ausführung = mit Schmutzfänger nach DIN 1221.
Deckel mit dämpfender Einlage.
Schachtabdeckung auf planmäßige Höhe setzen.
Menge: 5,000 St

**01.02.0030 Ausgleichsring für Schachtabdeckung**
Fertigteil für Schacht einbauen.
Fertigteil = Auflagerring für Schachtabdeckung, Bauhöhe
0 - 10 cm.
Fuge zwischen Fertigteilen mit Elastomerdichtung nach
DIN 4062 abdichten.
Menge: 5,000 St

### Titel 02 Erdarbeiten

#### Bauteil 02.01 Boden

*Hinweis: Hinweis zu OZ 02.01.*
Der Zuschläge kommen nur bei ausdrücklicher Anordnung des AG in
einzelnen, sachlich begründeten Fällen zur Anwendung.

**02.01.0010 Boden lösen, lagern, aufnehmen, einbauen, von Hand**
Boden aller Klassen gemäß DIN 18300 Abschnitt 2.3 der
sich zum Einbau in die Böschung oder Gewässersohle
eignet, seitlich von der Böschungsoberkante aufnehmen,
transportieren und nach Angaben des AG profilgerecht
einbauen und planieren.
Aufmaß erfolgt nach fester Masse im Abtrag.
Einschließlich Bodentransport bis 10m.
Ein- und Ausbau von Hand.
Menge: 15,000 m3

**02.01.0020 Boden lösen, lagern, aufnehmen, einbauen bis 10m3, Maschieneneinsatz**
wie Position "Boden lösen, lagern, aufnehmen, einbauen, von
Hand", jedoch Ein- und Ausbau mit Maschineneinsatz bis
10m3.
Menge: 50,000 m3

**02.01.0030 Boden lösen, lagern, aufnehmen, einbauen 10 - 20m3, Maschieneneinsatz**
wie Position "Boden lösen, lagern, aufnehmen, einbauen,
Maschieneneinsatz", jedoch Ein- und Ausbau mit
Maschineneinsatz von 10m3 bis 20m3.
Menge: 50,000 m3

**02.01.0040 Boden lösen, lagern, aufnehmen, einbauen über 20m3, Maschieneneinsatz**
wie Position "Boden lösen, lagern, aufnehmen, einbauen,
Maschieneneinsatz", jedoch Ein- und Ausbau mit
Maschineneinsatz über 20m3.
Menge: 100,000 m3

**02.01.0050 Bodentransport, 10 - 500m, mit LKW**
Den Boden der Positionen des Bereiches Erdarbeiten. des
LVs aufladen, über 10m bis 500m längs transportieren
und abladen als Zulage (nur auf Anordnung des AG).
Mit LKW.
Menge: 25,000 m3

**02.01.0060 Bodenabfuhr bis 5m3**
Boden, der nicht in die Böschungen einzubauen ist,
laden und abbtransportieren.
Aushub der Verwertung nach Wahl des AN zuführen.
Die Mehrkosten sind in den EP einzurechnen.
Schadstoffbelastung nach Unterlagen des AG (Beureilung nach Bundesbodenschutz-Verordnung - BBodSchV).
Abfuhr bis 5m3.
Menge: 15,000 m3

**02.01.0070 Bodenabfuhr, 5 - 10m3.**
Bodenabfuhr wie vor, jedoch über 5m3 bis 10m3.
Menge: 50,000 m3

**02.01.0080 Bodenabfuhr, 10 - 20m3.**
Bodenabfuhr wie vor, jedoch über 10m3 bis 20m3.
Menge: 75,000 m3

**02.01.0090 Bodenabfuhr, über 20m3.**
Bodenabfuhr wie vor, jedoch über 20m3.
Menge: 150,000 m3

**02.01.0100 Boden liefern, einbauen mit Maschinen, bis 5m3**
Füllboden, Lehm und Tonboden, der sich für den Einbau
im Gewässerbereich eignet, frei Baustelle liefern und
nach Anweisung durch den AG lagenweise und
profilgerecht einbauen, verdichten und planieren.
Einbau mit Maschineneinsatz.
Bis 5m3.
Menge: 25,000 m3

**02.01.0110 Boden liefern, einbauen mit Maschinen, 5 - 10m3**
Boden liefern wie vor, über 5m3 bis 10m3.
Menge: 75,000 m3

**02.01.0120 Boden liefern, einbauen mit Maschinen, 10 - 20m3**
Boden liefern wie vor, jedoch über 10m3 bis 20m3.
Menge: 100,000 m3

**02.01.0130 Boden liefern, einbauen mit Maschinen, über 20m3**
Boden liefern wie vor, jedoch über 20m3.
Menge: 150,000 m3

**02.01.0140 Oberboden liefern, einbauen von Hand, bis 5m3**
Oberboden gemäß DIN frei Baustelle liefern, im
Gewässerbereich profilgerecht einbauen und planieren.
Einbau von Hand.
Bis 5m3.
Menge: 15,000 m3

**02.01.0150 Oberboden liefern, einbauen mit Maschinen, bis 5m3**
Oberboden gemäß DIN frei Baustelle liefern, im
Gewässerbereich profilgerecht einbauen und planieren.
Einbau mit Maschineneinsatz.
Bis 5m3.
Menge: 25,000 m3

**02.01.0160 Oberboden liefern, einbauen mit Maschinen, über 5 - 10m3**
Oberboden liefern wie vor, jedoch über 5m3 bis 10m3.
Menge: 50,000 m3

**02.01.0170 Oberboden liefern, einbauen mit Maschinen, über 10 - 20m3**
Oberboden liefern wie vor, jedoch über 10m3 bis 20m3.
Menge: 50,000 m3

### Titel 03 Sohl- und Böschungssicherungsarbeiten

#### Bauteil 03.01 Erosionsschutz

*Hinweis: Hinweis zu OZ 03.01.0010. bis OZ 03.01.0040.*
folgende Grassamenmischungen sind in der Pos.
"Begrünung von Flächen" gefordert:

Für trockene Böschungsflächen mit Mutterboden
oder bindigem humosen Boden / allgemeine Rasenflächen
3 Teile (15%) Festuca tenuifolia  (Feinschwingel)
2 Teile (10%) Festucaovina  (Schafschwingel)
3 Teile (15%) Festuca rubracommutala
(Horstrotschwingel)
7 Teile (35%) Festuca rubra rubra
(Ausläufertreibender  Rotschwingel)
3 Teile (15%) Poa pratensis  (Wiesenrispe)
2 Teile (10%) Agrostitis tennuis  (Rotes Straußgras)
1 Teile (5%) Lolium perenne  (Deutsches Weidelgras)
1 Teile (5%) Mischung v. Festuca arundinacae hybridum
  (Rohrschwingel)
  Trifolium hybridum  (Schwedenklee)
  Trifolilum repens  (Weißklee)
  Lotuscorniculatus  (Hornschotenklee)
  Agropyron repens  (Ackerquecke)

Für den ufernahen Böschungsbereich
5 Teile (25%) Festucapratensis  (Wiesenschwingel)
7 Teile (35%) Festuca rubra  (Rotschwingel)
4 Teile (20%) Poa pratense  (Gemeine Rispe)
4 Teile (20%) Phleum pratense  (Lieschgras)
1 Teile (  5%) Lolium perenne  (Deutsches Weidelgras)
1 Teile (  5%) Mischung v. Zusatzarten wie vor
(Rohrschwingel)
  zusätzl. außerndem Poa pratensis
(Wiesenrispe)

**03.01.0010 Begrünen von Flächen (Rasenansaat), bis 50m²**
Ansäen der Böschungsflächen, Randstreifen sowie
vorübergehend genutzte Flächen mit einer tief
wurzelnden Rasenmischung und einer Untersaat
(mindestens 15g/m²), anklopfen und bis zur Begrünung
feucht halten, sowie erforderliches Nachsäen einschl.
Lieferung des Saatgutes und Herstellung des
erforderlichen Feinplanums. Die im Oberboden
vorhandenen Steine und sonstiger, beim Mähen
hinderlicher Unrat sind abzusammeln und abzufahren.
Fläche bis 50m².
Menge: 150,000 m2

**03.01.0020 Begrünen von Flächen (Rasenansaat), 50 - 150m²**
Ansäen der Böschungsflächen wie vor, jedoch Fläche 50m²
bis 150m².
Menge: 500,000 m2

**03.01.0030 Begrünen von Flächen (Rasenansaat), 150 - 300m²**
Ansäen der Böschungsflächen wie vor, jedoch Fläche
150m² bis 300m².
Menge: 1000,000 m2

**03.01.0040 Begrünen von Flächen (Rasenansaat), über 300m²**
Ansäen der Böschungsflächen wie vor, jedoch Fläche über
300m².
Menge: 2500,000 m2

### Titel 04 Bruchstein- und Gerölleinbau sowie Pflasterarbeiten

*Hinweis: Hinweis zu OZ 04.01. bis OZ 04.03.*
Der Transport von Materialien des
Bruchstein- und Gerölleinbau sowie Pflasterarbeiten bis
zu 10m ist in den Positionen enthalten.
Längere Transporte werden nach den Positionen des
Abschnittes "OZ 04.04. Längstransport für Schüttgüter über 10 m" für Schüttgüter über 10m des LVs vergütet.

Der Zuschläge kommen nur bei ausdrücklicher Anordnung des AG in
einzelnen, sachlich begründeten Fällen zur Anwendung.

#### Bauteil 04.01 Kiesgeröll für die Sohl- und Böschungsbefestigung

**04.01.0010 Kiesgeröll 30 - 60mm, Einbau von Hand**
Kiesgeröll für die Sohl- und Böschungsbefestigung frei
Einbaustelle liefern und nach Vorgabe des AG
profilgerecht einbauen. Umrechnungsfaktor: 1,8t/m3.
Kiesgeröll: du = 30 bis 60mm
Einbau von Hand.
Menge: 25,000 t

**04.01.0020 Kiesgeröll 30 - 60mm, Einbau mit Maschinen, bis 5t**
Kiesgeröll für die Sohl- und Böschungsbefestigung frei
Einbaustelle liefern und nach Vorgabe des AG
profilgerecht einbauen. Umrechnungsfaktor: 1,8t/m3.
Kiesgeröll: du = 30 bis 60mm
Einbau mit Maschieneneinsatz, bis 5t.
Menge: 15,000 t

**04.01.0030 Kiesgeröll 30 - 60mm, Einbau mit Maschinen, 5 - 10t**
Kiesgeröll du = 30 - 60mm wie vor mit Maschine, jedoch
5t bis 10t.
Menge: 20,000 t

**04.01.0040 Kiesgeröll 30 - 60mm, Einbau mit Maschinen, 10 - 20t**
Kiesgeröll du = 30 - 60mm wie vor mit Maschine, jedoch
10t bis 20t.
Menge: 50,000 t

**04.01.0050 Kiesgeröll 30 - 60mm, Einbau mit Maschinen, über 20t**
Kiesgeröll du = 30 - 60mm wie vor mit Maschine, jedoch
über  20t.
Menge: 100,000 t

**04.01.0060 Kiesgeröll 60 - 150mm, Einbau von Hand**
Einbau mit Hand wie vor, jedoch Kiesgeröll: du = 60 bis
150mm.
Menge: 25,000 t

**04.01.0070 Kiesgeröll 60 - 150mm, Einbau mit Maschinen, bis 5t**
Kiesgeröll für die Sohl- und Böschungsbefestigung frei
Einbaustelle liefern und nach Vorgabe des AG
profilgerecht einbauen. Umrechnungsfaktor: 1,8t/m3.
Kiesgeröll: du = 60 bis 150mm.
Einbau mit Maschieneneinsatz, bis 5t.
Menge: 15,000 t

**04.01.0080 Kiesgeröll 60 - 150mm, Einbau mit Maschinen, 5 - 10t**
Kiesgeröll du = 60 bis 150mm wie vor mit Maschine,
jedoch 5t bis 10t.
Menge: 20,000 t

**04.01.0090 Kiesgeröll 60 - 150mm, Einbau mit Maschinen, 10 - 20t**
Kiesgeröll du = 60 bis 150mm wie vor mit Maschine,
jedoch 10t bis 20t.
Menge: 50,000 t

**04.01.0100 Kiesgeröll 60 - 150mm, Einbau mit Maschinen, über 20t**
Kiesgeröll du = 60 bis 150mm wie vor mit Maschine,
jedoch über 20t.
Menge: 100,000 t

**04.01.0110 Kiesgeröll 150 - 300mm, Einbau von Hand**
Einbau mit Hand wie vor, jedoch Kiesgeröll: du = 150
bis 300mm.
Menge: 15,000 t

**04.01.0120 Kiesgeröll 150 - 300mm, Einbau mit Maschinen, bis 5t**
Kiesgeröll für die Sohl- und Böschungsbefestigung frei
Einbaustelle liefern und nach Vorgabe des AG
profilgerecht einbauen. Umrechnungsfaktor: 1,8t/m3.
Kiesgeröll: du = 150 bis 300mm
Einbau mit Maschieneneinsatz, bis 5t.
Menge: 25,000 t

**04.01.0130 Kiesgeröll 150 - 300mm, Einbau mit Maschinen, 5 - 10t**
Kiesgeröll du = 150 bis 300mm wie vor mit Maschine,
jedoch 5t bis 10t.
Menge: 50,000 t

**04.01.0140 Kiesgeröll 150 - 300mm, Einbau mit Maschinen, 10 - 20t**
Kiesgeröll du = 150 bis 300mm wie vor mit Maschine,
jedoch 10t bis 20t.
Menge: 75,000 t

**04.01.0150 Kiesgeröll 150 - 300mm, Einbau mit Maschinen, über 20t**
Kiesgeröll du = 150 bis 300mm wie vor mit Maschine,
jedoch über 20t.
Menge: 100,000 t

#### Bauteil 04.02 Bruchsteine

**04.02.0010 Bruchsteine aufnehmen, abfahren**
Bruchsteine aller größen einschl. Magerbetonschicht
aufnehmen, aufladen und abtransportieren.
Menge: 150,000 m2

**04.02.0020 Zulage für das Säubern von Bruchsteinen**
Zulage für das Säubern von Bruchsteine der Pos
Bruchsteine aufnehmen, abfahren Bruchsteine von
Fugenverstrich und Beton säubern und seitlich lagern.
Nicht wiederverwendbares Material aufladen und
abtransportieren.
Menge: 50,000 m2

**04.02.0030 Zulage für den Wiedereinbau von Bruchsteinen**
Zulage für den Wiedereinbau der Bruchsteine der Pos.
Bruchsteine aufnehmen, abfahren, einschl. Herstellung
des Planums.
Menge: 50,000 m2

**04.02.0040 Bruchsteine lagernd, aufnehmen, transportieren**
Bruchsteine im Baustellenbereich seitlich lagernd,
aufnehmen und zum Einbauort des AG
transportieren und nach Anweisung des AG abladen.
Transportweg bis 20km.
Menge: 50,000 m2

#### Bauteil 04.03 Splitt

**04.03.0010 Splitt liefern, einbauen, bis 5t**
Splitt, Korngröße: 16 / 32mm, bis 5t  frei
Einbaustelle liefern und nach Anweisung des AGs
einbauen.
.
Menge: 15,000 t

**04.03.0020 Splitt liefern, einbauen, über 5t**
Splitt, Korngröße: 16 / 32mm,über 5t  frei
Einbaustelle liefern und nach Anweisung des AGs
einbauen.
Menge: 25,000 t

#### Bauteil 04.04 Längstransport für Schüttgüter über 10m

**04.04.0010 Längstransport für Schüttgüter mit Maschine, >10 - 100m**
Längstransport für Schüttgüter
Bruchstein- und Gerölleinbau sowie Pflasterarbeiten,
soweit auch mit kleinem LKW nicht bis zur Einbaustelle
geliefert werden kann, aufladen und transportieren und
abladen als Zulage.
Transport mit Maschineneinsatz,
Entfernung über 10 bis 100m
Menge: 50,000 t

**04.04.0020 Zulage zur Vorpos. f. je weitere 100m, mit Maschine**
Zulage zur Vorpos. für jede weiteren 100m
Längstransport mit Maschineneinsatz.
Menge: 50,000 t

### Titel 05 Rammarbeiten

#### Bauteil 05.01 Spundwänden einschl Kopfband und 50cm Verschnitt

**05.01.0010 Kunststoffspundwand herstellen, Herstellung der Böschungssicherung, lichte Höhe 1,00 m, sonst wie vor**
Spundwandhohlkammerprofil aus PVC-U

Material: PVC-U
Anzahl Hohlkammern pro Spundwandhohlprofil: 2 Stück
Durchmesser der Hohlkammer (schmalste Stelle): 110 mm +/-2mm
UV-Beschichtung: einseitig
Wanddicke: 5 mm +/-1mm
Bohlenbreite: 0,50 m
Länge: nach Bedarf  bis zu 12,00 m

Folgende Nachweise müssen bei Angebotsabgabe eingereicht werden:
- Umweltunbedenklichkeitsbescheinigung nach DIN 16456-1

Die Spundwandhohlprofile sind nach statischen und konstruktiven Erfordernissen zu liefern und einzubauen.

z. B. Prolock Sigma oder gleichwertig
Menge: 70,000 m

### Titel 06 Wasserhaltungsarbeiten

#### Bauteil 06.01 Wasserhaltungsanlage

*Hinweis: Hinweis zu OZ 06.01.*
Die Positionen zur Wasserhaltung kommen nur auf
Anweisung der örtlichen Bauüberwachung zur Ausführung.

**06.01.0010 Wasserhaltungsanlage auf- und abbauen**
Motorpumpe mit einer Förderleistung von bis zu
60m3/Std., einschl. der erforderlichen Leitungen (bis
15m Länge) anfahren, betriebsfertig aufbauen und nach
Beendigung der Arbeiten abbauen und abfahren, einschl.
Herstellung und Beseitigung des Pumpensumpfes und
Sicherung der Bypassleitung, einschl. Vorhalten,
Bedienen und Warten der Pumpenanlage am Aufstelltag.
Menge: 10,000 pau

**06.01.0020 Bypassleitung, >15m auf- und abbauen**
Bypassleitung bei einer Bypasslänge von mehr als 15m
liefern, aufbauen, sichern und wieder abbauen, als
Zulage zur Position "Wasserhaltungsanlage auf- und
abbauen".
Menge: 100,000 m

**06.01.0030 Wasserhaltungsanlage betreiben**
Vorhalten, bedienen, betreiben und warten der
Wasserhaltungsanlage der Position "Wasserhaltungsanlage
auf- und abbauen" und "Bypassleitung, >15m  auf- und
abbauen" ab dem zweiten Tag, einschließlich Lieferung
aller erforderlichen Betriebsstoffe.
Menge: 10,000 Tag

**06.01.0040 Wasserhaltungsanlage umsetzen**
Wasserhaltungsanlage der Position "Wasserhaltungsanlage
auf- und abbauen" auf Anweisung der örtlichen
Bauüberwachung umsetzen.
Menge: 4,000 pau

#### Bauteil 06.02 Abdämmen von Gewässerstrecken

**06.02.0010 Gewässer abdämmen, Wsp-Breite bis 1,5m, Kronhöhe bis 1m**
Für die Abdämmung eines Gewässers geeignetes
Abdämmungs- material nach Wahl des AN frei Baustelle
liefern und einbauen. Die Abdämmung ist standfest und
wasserdicht herzustellen sowie während der gesamten
Bauzeit instand zu halten, die Kronenhöhe muss
mindestens 50cm über Mittelwasserstand des Gewässers
liegen, einschl. Gestellung, Montieren und im
Wegebereich Sichern von Rohr-/Schlauchleitungen zur
Aufrechterhaltung der Vorflut. Nach Anweisung des AG
ist die Abdämmung zu beseitigen und abzutransportieren.
Breite der Abdämmung in Höhe des Mittelwasserspiegels
1,5m.
Abrechnung je Abdämmung (Gewässerquerung).
Ggf. erforderlicher Pumpenbetrieb wird auf Anordnung
gem. Abschnitt 8.1 Wasserhaltungsanlage vergütet.
Menge: 10,000 Stck

**06.02.0020 Zulage für jeden weiteren Meter Abdämmungsbreite**
Zulage zur Position "Gewässer abdämmen, Wsp-Breite bis
1,5m, Kronhöhe bis 1m" für jeden weiteren Meter
Abdämmungsbreite in Höhe des Mittelwasserspiegels bei
einer Wassertiefe bis zu  0,5m.
Menge: 10,000 m

**06.02.0030 Zulage für je 10cm größere Wassertiefe.**
Zulage zur Position "Gewässer abdämmen, Wsp-Breite bis
1,5m, Kronhöhe bis 1m" und "Zulage für jeden weiteren
Meter Abdämmungsbreite"  je 10cm größere Wassertiefe.
Menge: 5,000 m

#### Bauteil 06.03 Gewässerverrohrung

*Hinweis: Hinweis zu OZ 06.03.0010.*
Gewässerverrohrung bis zu einer Länge von ca. 10m

**06.03.0010 Rohrgraben herstellen, offene Baugrube, Gewässerverrohrung**
Bodenaushub der dortigen Bodenklasse 1 - 4 für die
Rohrgrabenherstellung (Einzelbaugrube) zur Verlegung
des geplanten Kanals in offener Baugrube in der
erforderlichen Tiefe herstellen. Einschließlich
Aufladen und Abfahren des Bodens. Aufmaß erfolgt nach
fester Masse im Abtrag.
Menge: 100,000 m3

**06.03.0020 Rohrbettung herstellen**
Bettungsschicht aus sandigem Füllboden profilgerecht
einbauen und verdichten, Arbeiten mit Gerät,
Schichtdicke 0,25m, Breite der Bettung gem. Hamburger
Sielabauvorschrift in Abhängigkeit zum
Kanaldurchmesser, die Lieferung des Füllbodens wird
gesondert vergütet.
Abrechnung erfolgt nach fester Masse im Auftrag.
Menge: 50,000 m3

**06.03.0030 Stahlbetonrohr DN 150 liefern, einbauen**
AQUATUB Rw 6 m DN 150
PE-HD, DIN 16961, SN8
mit Verbindungsmuffe und 2 x Dichtung
nach DIN EN 681-1 und DIN 4060,
liefern und gefällegerecht gem. DIN EN 1610
einbauen,
Genauigkeit +/-1cm, Bettung wird gesondert
vergütet.
Dichtigkeitsprobe gem. DIN EN 1610 durchführen.
Der
Rohrgraben darf erst dann wieder verfüllt werden,
wenn
die Dichtigkeitsprobe in Anwesenheit der Bauleitung
und/ oder eines Vertreters des AG als einwandfrei
abgenommen ist.
Abgerechnet wird nach Längenaufmaß.
Menge: 25,000 m

**06.03.0040 Stahlbetonrohr DN 400 liefern, einbauen**
Stahlbetonrohr DN 400 nach DIN EN 1916 und DIN V 1201,
KW-M, Kreisquerschnitt ohne Fuß mit Glockenmuffe
einschl. Kompressionsdichtung aus Elastomeren mit
dichter Struktur nach DIN EN 681-1 und DIN 4060,
liefern und gefällegerecht gem. DIN EN 1610 einbauen,
Genauigkeit +/-1cm, Bettung wird gesondert vergütet.
Dichtigkeitsprobe gem. DIN EN 1610 durchführen. Der
Rohrgraben darf erst dann wieder verfüllt werden, wenn
die Dichtigkeitsprobe in Anwesenheit der Bauleitung
und/ oder eines Vertreters des AG als einwandfrei
abgenommen ist.
Abgerechnet wird nach Längenaufmaß.
Menge: 25,000 m

**06.03.0050 Böschungsstücke DN 400 liefern, einbauen**
wie vor, jedoch Böschungsstück DN 400 liefern und
einbauen, Neigung 1:1,5.
Menge: 5,000 Stck

**06.03.0060 Leitungszone / Baugrube verfüllen**
Überdeckung/ Hinterfüllung des Rohres aus vorherigen
Positionen.  Füllboden lagenweise profilgerecht
einbauen und verdichten (Dpr > 97%), Arbeiten mit
Gerät, die Lieferung des Füllbodens wird gesondert
vergütet.
Abrechnung erfolgt nach fester Masse im Auftrag.
Menge: 100,000 m3

**06.03.0070 Sandigen Füllboden liefern, einbauen**
Sandigen Füllboden mit der Ungleichförmigkeitsziffer
(U) von mind. 3, einem Trockenraumgewicht bei 100%
Proctor von mind. 1,8 t/m3 und einem Kornanteil bis
0,06mm unter 8Gew.-% für das Zufüllen der Baugrube bis
zur Einbaustelle liefern.
Die Abrechnung erfolgt nach Wiegenoten.
Menge: 50,000 t

**06.03.0080 Filterkies liefern und einbauen**
Filterkies zum Verfüllen der Rohrgräben des Abschnittes
06.03. Dränageleitungen nach Maßgabe des AG liefern und
einbauen.
Körnung:  8 bis 32mm
einschl. Abfuhr des verdrängten Bodens.
Menge: 80,000 t

**06.03.0090 Geotextil**
Geotextil secutex PP R504 der Fa. Naue od.
gleichwertig, mechanisch verfestigten
Spinnfaservliesstoff aus PP-Endlosfasern liefern,
abladen und auf das Planum im Rohrgraben des
Rohrdurchlasses verlegen. Überlappung mind. 50cm,
seitl. Überstand mind. 50cm, Bahnen nach Vorschrift des
Herstellers verbinden.
Masse: 500 g/m²
Höchstzugkraft: 12 kN/m
Höchstzugkraftdehnung: 90%
Herstellung der erforderlichen Erdarbeiten und
Nebenleistungen.
Abgerechnet wird nach abgedeckter Fläche.
Menge: 500,000 m2

### Titel 07 Gewässerpflegearbeiten und Räumung von Durchlässen

*Hinweis: Hinweis zu OZ 07.01. bis OZ 07.04.*
Sofern bei den Materialien der
Gewässerpflegearbeiten und Räumung von Durchlässen der
Verdacht auf Belastung durch schädliche Stoffe besteht,
ist nach den entsprechenden Bestimmungen der Ziffer 5.4
Abfallentsorgung der Leistungsbeschreibung zu
verfahren. Ansonsten ist dieses Material zur eigenen
Verwendung des AN abzutransportieren.

#### Bauteil 07.01 Mähen von Böschungs- und Seitenflächen

*Hinweis: Hinweis Böschungsflächen Mähen*

**07.01.0010 Mähen mit Maschineneinsatz bis 3000m²**
Mäharbeiten von Böschungs- und Seitenflächen durchführen.
Der Einsatz von Maschinen zum Absaugen des Mähgutes ist zum
Schutze von Kleinlebewesen verboten. .
Aufmaß in der Neigung der Böschungsfläche.
Mähfläche = Summe aller Einzelflächen.
Mähen mit Maschineneinsatz wie vor, jedoch Gesamtfläche
bis 3000m².
Menge: 75000,000 m2

**07.01.0020 Mähen mit Maschineneinsatz über 3000m²**
Mähen mit Maschineneinsatz wie vor, jedoch Gesamtfläche
über 3000m².
Menge: 125000,000 m2

*Hinweis: Hinweis Seitenflächen Mähen*

**07.01.0030 Mähen mit Maschineneinsatz bis 5000m²**
Mäharbeiten von Böschungs- und Seitenflächen durchführen.
Der Einsatz von Maschinen zum Absaugen des Mähgutes ist zum
Schutze von Kleinlebewesen verboten. .
Aufmaß in der Neigung der Böschungsfläche.
Mähfläche = Summe aller Einzelflächen.
Mähen mit Maschineneinsatz wie vor, jedoch Gesamtfläche bis 5000m².
Menge: 175000,000

**07.01.0040 Mähen mit Maschineneinsatz über 5000m²**
Mäharbeiten von Böschungs- und Seitenflächen durchführen.
Der Einsatz von Maschinen zum Absaugen des Mähgutes ist zum
Schutze von Kleinlebewesen verboten. .
Aufmaß in der Neigung der Böschungsfläche.
Mähfläche = Summe aller Einzelflächen.
Mähen mit Maschineneinsatz wie vor, jedoch Gesamtfläche über 5000m².
Menge: 275000,000

#### Bauteil 07.02 Entkrauten von Gewässersohlen

**07.02.0010 Entkrauten von Hand bis 100m**
Entkrauten von Gewässersohlen mittels Krauthaken oder
anderem geeigneten Kleingerät. Den Bewuchs
herausreißen. Nicht zu fassender Bewuchs ist
unmittelbar über der Sohle abzumähen. Das Kraut ist
aufzufangen, aufzuladen und abzufahren, einschl.
Entfernen von Krautresten vom nächsten, unterhalb der
gekrauteten Strecke liegenden Rechen. Das Krautgut soll
1-2 Tage auf der Böschungsoberkante gelagert werden.
Zwischentransport des Krautgutes wird nicht gesondert
vergütet.
Krautgut der Verwertung nach Wahl des AN zuführen.
Die Mehrkosten sind in den EP einzurechnen.
Entkrauten von Hand bis zu einer Gesamtfläche von
100m.
Menge: 150,000 m

**07.02.0020 Entkrauten mit Maschineneinsatz bis 100m**
Entkrauten von Gewässersohle mittels Bagger mit
Mähkorb. Der Bewuchs ist unmittelbar über der
Gewässersohle sauber abzumähen. Das Kraut ist
aufzufangen, aufzuladen und abzufahren. Das Krautgut
ist vor dem Aufladen auf der Böschung abzulegen und
dort einige Zeit  zu belassen um eine Rückwanderung von
mit aufgenommenen Lebewesen zurück ins Gewässer zu
ermöglichen. Das Krautgut darf 1-2 Tage auf der
Böschungsoberkante gelagert werden.
Der Zwischentransport des Krautgutes sowie der
Entsorgungsweg wird nicht gesondert vergütet.
Krautgut der Verwertung nach Wahl des AN zuführen.
Die Mehrkosten sind in den EP einzurechnen.
Entkrauten mit Maschnineneinsatz bis zu einer
Gesamtfläche von 100m.
Menge: 500,000 m

**07.02.0030 Entkrauten mit Maschineneinsatz von 100 - 500m**
Entkrauten mit Maschineneinsatz wie vor, jedoch
Gesamtfläche 100m bis 500m.
Menge: 2500,000 m

**07.02.0040 Entkrauten mit Maschineneinsatz von 500 - 1000m**
Entkrauten mit Maschineneinsatz wie vor, jedoch
Gesamtfläche 500m bis 1000m.
Menge: 1000,000 m

**07.02.0050 Entkrauten mit Maschineneinsatz über 1000m**
Entkrauten mit Maschineneinsatz wie vor, jedoch
Gesamtfläche über 1000m.
Menge: 186000,000 m

#### Bauteil 07.03 Räumung von Durchlässen und Rohren mit Abfuhr

*Hinweis: Hinweis zu OZ 07.03.*
Vergütung erforderlicher Nebenarbeiten
erfolgen nur auf Anordnung des AG:
-Längstransport außerhalb des Durchlasses gemäß OZ 04.04.
-Abdämmung des Gewässers und Sicherung sowie
-Aufrechterhaltung der Vorflut gem. OZ 06.
Wasserhaltungsarbeiten und Dränageleitungen.

**07.03.0010 Durchlass räumen, L bis 10m, DU bis 1,20m**
Ablagerungen, Sedimente, abflusshemende Gegenstände bis
zur Durchlasssohle entfernen, Räumung mit
geeignetem Gerät, einschl. aufnehmen, laden und
abfahren des Räumgutes.
Die Abrechnung erfolgt nach Aufmaß fester Masse im
Durchlass.
Länge bis 10m, Durchmesser (DU) bis 1,20m.
Menge: 30,000 m3

**07.03.0020 Durchlass räumen, L 10 - 20m, DU bis 1,20m**
Durchlass räumen wie vor, jedoch
Durchlasslänge 10m bis 20m.
Durchmesser bis 1,20m.
Menge: 90,000 m3

**07.03.0030 Durchlass räumen, L über 20m, DU bis 1,20m**
Durchlass räumen wie vor, jedoch
Durchlasslänge über 20m.
Durchmesser bis 1,20m.
Menge: 100,000 m3

**07.03.0040 Durchlass räumen, L bis 10m, DU über 1,20m**
Durchlass räumen wie vor, jedoch
Durchlasslänge bis 10m.
Durchlassdurchmesser über 1,20m.
Menge: 30,000 m3

**07.03.0050 Durchlass räumen, L über 10 - 20m, DU über 1,20m**
Durchlässe räumen wie vor, jedoch
Durchlasslänge 10 bis 20m.
Durchlassdurchmesser über 1,20m.
Menge: 90,000 m3

**07.03.0060 Durchlass räumen, L über 20m, DU über 1,20m**
Durchlässe räumen wie vor, jedoch
Durchlasslänge über 20m.
Durchlassdurchmesser über 1,20m.
Menge: 100,000 m3

**07.03.0070 Zulage Durchlass räumen von Hand**
Zulage Durchlass räumen von Hand
Vergütung erfolgen nur auf Anordnung des AG:
Menge: 20,000 m

#### Bauteil 07.04 Mähen von Grabenböschungen

**07.04.0010 Mähen mit Maschineneinsatz bis 500m**
Mäharbeiten von Grabenböschungen durchführen.
Der Einsatz von Maschinen zum Absaugen des Mähgutes ist zum
Schutze von Kleinlebewesen verboten. .
Aufmaß in der Neigung der Böschungsfläche.
Mähfläche = Länge aller Einzelflächen.
Mähen mit Maschineneinsatz wie vor, jedoch Gesamtfläche
bis 500m.
Menge: 1000,000 m

**07.04.0020 Mähen mit Maschineneinsatz 500 bis 1000m**
Mähen mit Maschineneinsatz wie vor, jedoch Gesamtlänge 500 bis 1000m.
Menge: 6000,000 m

**07.04.0030 Mähen mit Maschineneinsatz 1000 bis 5000m**
Mähen mit Maschineneinsatz wie vor, jedoch Gesamtlänge 1000 bis 5000m
Menge: 25000,000 m

**07.04.0040 Mähen mit Maschineneinsatz über 5000m**
Mähen mit Maschineneinsatz wie vor, jedoch Gesamtlänge über 5000m
Menge: 186000,000 m

### Titel 08 Gehölzpflege- und Pflanzarbeiten

#### Bauteil 08.01 Gehölzschnitt (Unterholz)

**08.01.0010 Gehölz auf den Stock setzten, bis 100m², Höhe bis 1m**
Gehölzpflanzung einschl. Bäume bis 30cm Stammumfang
(STU) auf den Stock setzten, Schnittgut aufladen und
abfahren.
Schnittgut der Verwertung nach Wahl des AN zuführen.
Die Mehrkosten sind in den EP einzurechnen.
Fläche bis 100m².
Höhe bis 1m.
Menge: 300,000 m2

**08.01.0020 Gehölz auf den Stock setzten, bis 100m², Höhe 1 - 3m**
Gehölzpflanzung auf den Stock setzen, wie vor,
Fläche bis 100m². jedoch
Höhe 1m bis 3m.
Menge: 300,000 m2

**08.01.0030 Gehölz auf den Stock setzten, bis 100m², Höhe 3 - 5m**
Gehölzpflanzung auf den Stock setzen, wie vor, Fläche
bis 100m². jedoch
Höhe 3m bis 5m.
Menge: 300,000 m2

**08.01.0040 Gehölz auf den Stock setzten, bis 100m², Höhe über 5m**
Gehölzpflanzung auf den Stock setzen, wie vor, Fläche
bis 100m². jedoch
Höhe über 5m.
Menge: 300,000 m2

**08.01.0050 Gehölz auf den Stock setzten, über 100m², Höhe bis 1m**
Gehölzpflanzung auf den Stock setzen, wie vor, jedoch
Fläche über 100m²,
Höhe bis 1m.
Menge: 300,000 m2

**08.01.0060 Gehölz auf den Stock setzten, über 100m², Höhe 1 - 3m**
Gehölzpflanzung auf den Stock setzen, wie vor, jedoch
Fläche über 100m²,
Höhe 1m bis 3m.
Menge: 300,000 m2

**08.01.0070 Gehölz auf den Stock setzten, über 100m², Höhe 3 - 5m**
Gehölzpflanzung auf den Stock setzen, wie vor, jedoch
Fläche über 100m²,
Höhe 3m bis 5m.
Menge: 300,000 m2

**08.01.0080 Gehölz auf den Stock setzten, über 100m², Höhe über 5m**
Gehölzpflanzung auf den Stock setzen, wie vor, jedoch
Fläche über 100m²,
Höhe über 5m.
Menge: 300,000 m2

#### Bauteil 08.02 Rodungsarbeiten

**08.02.0010 Bäume fällen mit Stubbenrodung, bis 10 Stk, STU bis 60cm**
Bäume fällen mit Stubbenrodung, aufladen und abfahren.
Die Kosten der Entsorgung werden auf Nachweis vergütet.
1,3m Höhe über dem Boden gemessen,
Anzahl der Bäume bis 10Stk,
Stammumfang bis 60cm.
Menge: 15,000 Stck

**08.02.0020 Bäume fällen mit Stubbenrodung, bis 10 Stk, STU 60 - 90cm**
Bäume fällen mit Stubbenrodung, wie vor, jedoch
Stammumfang über 60cm bis 90cm.
Menge: 10,000 Stck

**08.02.0030 Bäume fällen mit Stubbenrodung, bis 10 Stk, STU 90 - 120cm**
Bäume fällen mit Stubbenrodung, wie vor, jedoch
Stammumfang über 90cm bis 120cm.
Menge: 10,000 Stck

**08.02.0040 Bäume fällen mit Stubbenrodung, bis 10 Stk, STU 120 - 150cm**
Bäume fällen mit Stubbenrodung, wie vor, jedoch
Stammumfang über 120cm bis 150cm.
Menge: 10,000 Stck

**08.02.0050 Bäume fällen mit Stubbenrodung, bis 10 Stk, STU 150 - 180cm**
Bäume fällen mit Stubbenrodung, wie vor, jedoch
Stammumfang über 150cm bis 180cm.
Menge: 10,000 Stck

**08.02.0060 Bäume fällen mit Stubbenrodung, über 10 Stk, STU bis 60cm**
Bäume fällen mit Stubbenrodung, wie vor, jedoch Anzahl
der Bäume über 10 Stück.
Stammumfang bis 60cm.
Menge: 15,000 Stck

**08.02.0070 Bäume fällen mit Stubbenrodung, über 10 Stk, STU 60 - 90cm**
Bäume fällen mit Stubbenrodung, wie vor, jedoch
Anzahl der Bäume über 10 Stück,
Stammumfang über 60cm bis 90cm.
Menge: 15,000 Stck

**08.02.0080 Bäume fällen mit Stubbenrodung, über 10 Stk, STU 90 - 120cm**
Bäume fällen mit Stubbenrodung, wie vor, jedoch
Anzahl der Bäume über 10 Stück,
Stammumfang über 90cm bis 120cm.
Menge: 15,000 Stck

**08.02.0090 Bäume fällen mit Stubbenrodung, über 10 Stk, STU 120 - 150cm**
Bäume fällen mit Stubbenrodung, wie vor, jedoch
Anzahl der Bäume über 10 Stück,
Stammumfang über 120cm bis 150cm.
Menge: 15,000 Stck

**08.02.0100 Bäume fällen mit Stubbenrodung, über 10 Stk, STU 150 - 180cm**
Bäume fällen mit Stubbenrodung, wie vor, jedoch
Anzahl der Bäume über 10 Stück,
Stammumfang über 150cm bis 180cm.
Menge: 15,000 Stck

**08.02.0110 Hecke schneiden, Höhe bis 1,50m**
Hecke schneiden,
Hecke schneiden mit geeignetem Gerät,
Schnittgut laden und der Verwertung nach Wahl des AN zuführen.
Die Mehrkosten sind in den EP einzurechnen.
Leistung je Schnitt
Höhe nach dem Schnitt bis 1,50m.
Menge: 1500,000 m

**08.02.0120 Hecke schneiden, Höhe über 1,50m bis 2,50m**
Hecke schneiden, wie vor,
Höhe über 1,50m bis 2,50m.
Menge: 12000,000 m

**08.02.0130 Hecke schneiden, Höhe über 2,50m**
Hecke schneiden, wie vor,
Höhe über 2,50m.
Menge: 6000,000 m

### Titel 09 Einzäunung/Einfriedung

#### Bauteil 09.01 Wildschutzzaun

**09.01.0010 Zaun aufnehmen Wildschutzzaun*Höhe 1,50-2,00 m Pfost.Kunststoff*Abstand4,00-5,00m Pfosten in Boden*Löcher schließen Material verwert.**
StL-Nr. 2112810113341101
Zaun aufnehmen, einschließlich Verstrebungen.
Wildschutzzaun.
Zaunhöhe über 1,50 bis 2,00 m.
Pfosten aus Kunststoff.
Pfostenabstand über 4,00 bis 5,00 m.
Pfosten in Boden.
Pfostenlöcher entsprechend der sie umgebenden Fläche
schließen. Material aus Baubereich.
Ausgebautes Material nach Wahl des AN verwerten.
Menge: 500,000 m
Leistungsbereichkatalog: 128

**09.01.0020 Wildschutzzaun herstellen H.2,0m Pf.L.2,8m*Pfostenabst.5,00m St.pf.D42,WD3,25*Bodenklasse 3-5 Kn.gefl.23 Drähte*Zaun beids.ansch.**
StL-Nr. 2112820142041102
Wildschutzzaun nach Unterlagen des AG herstellen. Knotengeflecht auf fahrbahnabgewandter Pfostenseite anbringen, mit Ausnahme der Eckpfosten. Die erforderlichen Drahtverbindungen sind mit feuerverzinkten Spannschlössern auszuführen. Mindestens jeder 10. Pfosten
und alle Eckpfosten doppelseitig und die Endpfosten
einseitig verstreben. Pfostenverstrebung wird gesondert
vergütet. Einschließlich der erforderlichen Erdarbeiten. Aushubmaterial innerhalb der Baustelle flächenhaft
verteilen.
Zaunhöhe = 2,00 m, Pfostenlänge = 2,80 m.
Pfostenabstand = 5,00 m.
Stahlrohrpfosten Durchmesser = 42 mm, Wanddicke = 3,25
mm, feuerverzinkt.
Bodenklasse 3 bis 5.
Knotengeflecht aus glattem Draht 2 mm, dickverzinkt,
Kopf- und Fußdraht 2,5 mm, Anzahl der waagerechten
Drähte 23 Stück. In den unteren 80 cm Abstand höchstens
5 cm. Senkrechter Abstand höchstens 15 cm. Reißfestigkeit der waagerechten Drähte mindestens 1150 N/mm2.
Zaun beidseitig anschließen.
Menge: 500,000 m
Leistungsbereichkatalog: 128

**09.01.0030 Pfostenverstrebung herstellen Strebe f.H.2,00 m*Stahlr.D34,WD1,5 Länge 2,70 m*Bodenklasse 3-5**
StL-Nr. 211282032221
Pfostenverstrebung einschließlich der erforderlichen
Erdarbeiten herstellen. Aushubmaterial innerhalb der
Baustelle flächenhaft verteilen.
Strebe für Zaunhöhe = 2,00 m.
Stahlrohr, Durchmesser mind. 34 mm, Wanddicke mind. 1,5
mm, feuerverzinkt, mit Betonfundament C 12/15, Durchmesser = 30 cm, Tiefe = 60 cm.
Länge = 2,70 m.
Bodenklasse 3 bis 5.
Menge: 15,000 St
Leistungsbereichkatalog: 128

**09.01.0040 Tür für Wildschutzzaun herstellen Rahmenhöhe 2,00m*Rohr D22Fl.St30/5 Gefl.60x60x2,2mm*Pfosten D42mmH.2m Zweis.Verstrebung*Pf.Fu.D30cm,T60cm Aushub verteilen**
StL-Nr. 2112821521312101
Tür für Wildschutzzaun, einflügelig, Breite = 1,00 m,
Türflügel aushängesicher, herstellen. Tür mit Einrasthebel an den Türpfosten so anschlagen, dass ein selbsttätiges Schließen der Tür gewährleistet ist. Aussparung
für Vorhängeschloss. Türöffnung, wenn geländebedingt
möglich, zur Fahrbahn abgewandten Seite. Sämtliche
Stahlteile feuerverzinkt.
Rahmenhöhe = 2,00 m.
Rahmen aus Stahlrohr, Durchmesser = 22 mm, mit waagerechter Verstrebung aus Flachstahl 30/5 mm.
Rahmenbespannung, Viereckgeflecht, 60x60x2,2 mm, dickverzinkt.
Pfosten, beidseitig, Stahlrohr mit eingeschweißtem O-
bergurt und  erforderlichen Anschlussschienen, Durchmesser = 42 mm, Durchgangshöhe = 2,00 m.
Zweiseitige Verstrebung für Türpfosten, Stahlrohr,
Durchmesser mind. 25 mm, Länge = 2,50 m einschl. Befestigungsmaterial.
Türpfosten und Verstrebung in Betonfundament C12/15,
Durchmesser = 30 cm, Tiefe = 60 cm, setzen.
Bodenklasse 3 bis 5, Aushubmaterial innerhalb der Baustelle flächenhaft verteilen.
Menge: 5,000 St
Leistungsbereichkatalog: 128

### Titel 10 Arbeits- und Schauwege

#### Bauteil 10.01 Reparaturarbeiten

**10.01.0010 Rasensoden abschälen**
In den Arbeits- und Schauwege hineingewachsene
Rasensoden
abschälen, laden und abfahren.
Menge: 1500,000 m2

**10.01.0020 Planum herstellen**
Erdplanum durch profilieren und verdichten des
vorhandenen Bodens herstellen, zulässige Abweichung von
der
Sollhöhe +/- 2cm.
Menge: 1500,000 m2

**10.01.0030 Weg mit Schottertragschicht 0/32mm aufarbeiten**
Deckkies des Arbeits- und Schauweg bis zu einer Tiefe
von ca. 5cm gleichmäßig mit geeignetem Gerät
auflockern. Fehlendes Material aus Natursteinschotter, Korngrößen 0/32mm auf die Fläche aufbringen,
Fläche profilieren und abwalzen. Der Einbau von anderem
Material ist vorab mit dem AG abzustimmen.
Fehlendes Material wird gesondert vergütet.
Abrechnung nach wiederhergestellter Fläche.
Menge: 1500,000 m2

**10.01.0040 Schottertragschicht 0/32mm liefern bis 5t**
Schottertragschicht aus Naturstein 0/32mm, Sieblinie
nach ZTV SoB-StB, liefern, und abladen.
Liefermenge bis 5t.
Abrechnung erfolgt nach Wiegescheinen.
Menge: 15,000 t

**10.01.0050 Schottertragschicht 0/32mm liefern über 5t**
Schottertragschicht aus Naturstein 0/32mm, Sieblinie
nach ZTV SoB-StB, liefern, und abladen.
Liefermenge über 5t.
Abrechnung erfolgt nach Wiegescheinen.
Menge: 100,000 t

### Titel 11 Instandsetzungsarbeiten

#### Bauteil 11.01 Instandsetzung der technischen Einrichtung

**11.01.0010 Ölsperre mit schwimmender Tauchwand und Böschungseinbindung**
Kurzbeschreibung: Herstellung einer Ölsperre in Betonbauweise, bestehend aus einer befestigten Sohle und seitlichen Betonwangen, die zur Vermeidung von Umspülung in die Grabenböschung eingebunden werden. Inklusive Führungssystem und schwimmender Tauchwand.
Leistungsumfang:
- Betonbau (Sohle & Wangen mit Einbindung):
Herstellung einer befestigten Gerinnesohle (L=2,00 m, B=2,00 m, d=15 cm) aus Stahlbeton (C30/37oder gleichwertig).
Herstellung von zwei seitlichen Betonwangen (Flügelwände) (C30/37oder gleichwertig) zur Aufnahme der Führungsschienen.
Böschungseinbindung: Die Wangen sind seitlich so zu verlängern und in die vorhandene Grabenböschung einzubinden (einzuheben/einzubetonieren), dass ein Umströmen des Bauwerks bei Vollstau (bis 1,50 m) ausgeschlossen ist.
Die Einbindung muss bodenschlüssig erfolgen, ggf. ist der Anschlussbereich zum Erdreich mit einer Lehmdichtung oder einer mineralischen Abdichtung gegen Hinterläufigkeit zu sichern.
- Führungssystem (Edelstahl):
2 Stück vertikale Führungsschienen aus Edelstahl (V4A).
Montage an den Innenseiten der Betonwangen (lichtes Maß 2,00 m).
Die Schienen sind absolut lotrecht und parallel auszurichten, inkl. Endanschlägen als Aushebelsicherung.
- Schwimmende Tauchwand (Kunststoff):
Material: PE-HD Kunststoff, UV- und mineralölbeständig.
Ausführung: Als Schwimmkörper-Konstruktion, die sich dem Wasserstand automatisch anpasst.
Höhe: Ausgelegt für eine Stauhöhe von max. 1,50 m ab Sohle.
Funktion: Die Wand muss in den Edelstahlschienen leichtgängig gleiten und einen permanenten Oberflächenrückhalt gewährleisten.
- Erdbau & Abschluss:
Erforderlicher Bodenaushub und fachgerechte Wiederverfüllung sowie Verdichtung im Bereich der Böschungseinbindung.
Menge: 12,000 Stck

### Titel 12 Verrechnungssätze Gutachter/Schulungen/Kamerabefahrung

#### Bauteil 12.01 Tagessätze für Fach-Ing.

**12.01.0010 Diplom-Ingenieur Landespflege als Tagessatz einschl.An-und Abfahrt**
Menge: 5,000 TGS

**12.01.0020 Diplom-Ingenieur Wasserbau als Tagessatz einschl.An-und Abfahrt**
Menge: 5,000 TGS

#### Bauteil 12.02 Kamerabefahrung für Beweissicherung

**12.02.0010 Kamerabefahrung von Entwässerungssystemen**
Kamerabefahrung Entwässerungssystemen
Art und Umfang der Leistung: beweissichernde Zustandsfeststellung von Entwässerungssystemen
(außerhalb von Gebäuden);
Arbeitstag: 8 Std

An- und Abfahrt wird gesondert ausgewiesen
Menge: 5,000 d

**12.02.0020 Absperrblasen DN 400 bis DN 600 liefern und vorhalten, in Rohrdurchlass einsetzen und abflußfrei dichten, nach Beendigung der Maßnahme ausbauen und abfahren**
Absperrblasen DN 400 bis DN 600 liefern und vorhalten, in Rohrdurchlass einsetzen und abflußfrei dichten, nach Beendigung der Maßnahme ausbauen und abfahren‑
Menge: 3,000 St

### Titel 13 Schadstoffunfall

#### Bauteil 13.01 Lieferung von Schutzmittel für den Leichtflüssigkeitsunfall (schwimmfähig)

**13.01.0010 Oelbindekissen,gefüllt mit PP-Flocken Trinkwassergeeignet,Format 40x60cm,Oelaufnahme bis**
Oelbindekissen,gefüllt mit PP-Flocken
Trinkwassergeeignet,Format 40x60cm,Oelaufnahme bis 4,5l/Kissen
Menge: 50,000 kg

**13.01.0020 Oelbindeflocken PP,lose Trinkwassergeeignet Zur Aufnahme von Oelen und Schmierstoffen**
Oelbindeflocken PP,lose Trinkwassergeeignet
Zur Aufnahme von Oelen und Schmierstoffen
Nutzung bis zur totalen Sättigung,Oelaufnahme bis 4,5l/KG
Menge: 20,000 kg

**13.01.0030 Oelbindeschläuche (schwimmfähig) ,Länge 10,00 m geeignet für zuverlässliche Aufnahme von Motorenoel,Diesel,Heizoel sowie**
Oelbindeschläuche (schwimmfähig) ,Länge 10,00 m geeignet für zuverlässliche Aufnahme von Motorenoel,Diesel,Heizoel sowie oelbasierende Lösungsmitteln
Menge: 5,000 St

**13.01.0040 Oelbindeschläuche (schwimmfähig) ,Länge 8,00 m geeignet für zuverlässliche Aufnahme von Motorenoel,Diesel,Heizoel sowie**
Oelbindeschläuche (schwimmfähig) ,Länge 8,00 m geeignet für zuverlässliche Aufnahme von Motorenoel,Diesel,Heizoel sowie oelbasierende Lösungsmitteln
Menge: 5,000 St

**13.01.0050 Oelbindeschläuche (schwimmfähig) ,Länge 6,00 m geeignet für zuverlässliche Aufnahme von Motorenoel,Diesel,Heizoel sowie**
Oelbindeschläuche (schwimmfähig) ,Länge 6,00 m geeignet für zuverlässliche Aufnahme von Motorenoel,Diesel,Heizoel sowie oelbasierende Lösungsmitteln
Menge: 5,000 St

**13.01.0060 Einsatz Oelskimmer als Zulage für Saugfahrzeug**
Menge: 10,000 Std

**13.01.0070 IBC 1m³ mit wasserdichtem Deckel verschließbar**
Menge: 5,000 St

### Titel 14 Stundenlohnarbeiten und Geräte

#### Bauteil 14.01 An- und Abtransport von Geräten

*Hinweis: Hinweis zu OZ 14.01.*
Die Positionen kommen nur bei ausdrücklicher Anordnung des AG in
einzelnen, sachlich begründeten Fällen zur Anwendung.

Gestellung von Geräten, die nicht zur Ableistung der im
LV aufgeführten Arbeiten dienen.

Anmerkung:
Einschließlich Be- und Entladen der Geräte durch
fachkundiges Personal.
Der An- und Abtransport der Geräte wird nur vergütet,
wenn die Geräte für die zu erbringende Leistung nicht
auf der Baustelle vorhanden sind.

**14.01.0010 Buschhacker ab 25 bis 80 cm Durchmesser, An- und Abtransport**
Buschhacker ab 25 bis 80 cm Durchmesser
Menge: 2,000 Stck

**14.01.0020 Ketten-Bagger über 5t, An- und Abtransport**
Ketten- Bagger über 5t Gesamtgewicht,  einschließlich
Löffel.
Menge: 2,000 Stck

**14.01.0030 Schlepper mit Mulde, An- und Abtransport**
Schlepper mit Mulde
Menge: 2,000 Stck

**14.01.0040 Hubsteiger, An- und Abtransport**
Hubsteiger
Menge: 2,000 Stck

**14.01.0050 Forstwinde 5-8, 5t, An- und Abtransport**
Forstwinde 5-8, 5t
Menge: 2,000 Stck

**14.01.0060 Tiefladertransport mind 25 to Zuladung einschl Maut und Co² Abgabe**
Menge: 10,000 Std

#### Bauteil 14.02 Stundenverrechnungssätze

*Hinweis: Hinweis zu OZ 14.02.*
Vorhalten der OZ 14.01. An- und Abtransport
von Geräten genannten Baugeräte einschließlich
Vorhaltung, Bedienung, Wartung und Betriebsstoffe:

**14.02.0010 Buschhacker ab 25 bis 80 cm Durchmesser**
Menge: 10,000 Std

**14.02.0020 Schreitbagger mit Grabegefäß mind.130 PS**
Menge: 10,000 Std

**14.02.0030 Amphibienboot auf Gummiketten mit Schlammförderpumpe mind.70PS /Förderleistung Wasser-Schlamm 30cbm/Std**
Menge: 10,000 Std

**14.02.0040 Langarmbagger mind.16 to mind.15,00m Auslage einschl.Grabegefäß**
Menge: 10,000 Std

**14.02.0050 Wasserpumpe mind.60cbm/Std Förderleistung einschl.Saugleitung Druckleitung wird gesondert nach Bedarf vergütet**
Menge: 10,000 Std

**14.02.0060 Druckrohre für Wasserpumpe Durchmesser 78mm**
Menge: 10,000 lfm

**14.02.0070 Entwässerungscontainer mit mind 2 Anschlüßen,Größe ca.15-18cbm**
Menge: 5,000 Stck

**14.02.0080 Abrollcontainer 12cbm**
Menge: 5,000 Stck

**14.02.0090 Saug-Spühlfahrzeug kompakt Gewicht 12,00 to einschl.Bedienung und Betriebsstoffe**
Menge: 20,000 Std

**14.02.0100 Saug-Spühlfahrzeug groß 26,0 to, einschl.Bedienung und Betriebsstoffe**
Menge: 20,000 Std

**14.02.0110 Verbuschte Feuchtwiese mit Mulchraupe bearbeiten,Biomasse zerkleinern und ablegen,Einsatz einer Spezial-Mulchraupe mit einem Bodendruck von unter 100g/cm² einschl.Betriebsstoffe und Bedienung**
Mulchraupe, bearbeiten,Biomasse zerkleinern und ablegen,Einsatz einer Spezial-Mulchraupe mit einem Bodendruck von unter 100g/cm² einschl.Betriebsstoffe und Bedienung
Stubbbenfräsung und Gehölzräumung
Menge: 30,000 Std

**14.02.0120 Kettenbagger 8,0 to mit Forstmulcher einschl.Bedienung und Betriebsstoffe**
Menge: 20,000 Std

**14.02.0130 Ketten-Bagger über 5t**
Ketten- Bagger über 5t Gesamtgewicht, einschließlich
Löffel.
Menge: 10,000 Std

**14.02.0140 Schlepper mit Mulde**
Menge: 10,000 Std

**14.02.0150 Hubsteiger**
Menge: 10,000 Std

**14.02.0160 Forstwinde 5-8, 5t**
Forstwinde 5-8, 5tv
Menge: 10,000 Std

**14.02.0170 Schlepper mit Mulchkombination und**
Schlepper mit Mulchkombination und Bedinung
Menge: 100,000 Std

### Titel 15 Grabenprofil herstellen

**15.0010 Grabenprofil wiederherstellen Aushub -0,50 m3/m Graben mit Wasser**
StL-Nr. 211065093901
Graben ausräumen und profilgerecht wiederherstellen.
Mittlere Aushubmenge über 0,25 bis 0,50 m3/m.
Räumgut 'seitlich neben dem Graben verteilen.
Breite = 3,00 bis 5,00 m.
Tiefe = 1,00 bis 2,00 m.
Typ = Feucht und Nasswiese.'

Graben führt Wasser.
Menge: 62000,000 m
Leistungsbereichkatalog: 106

**15.0020 Grabenprofil wiederherstellen Aushub -0,50 m3/m Graben mit Wasser**
StL-Nr. 211065093901
Graben ausräumen und profilgerecht wiederherstellen.
Mittlere Aushubmenge über 0,25 bis 0,50 m3/m.
Räumgut 'seitlich neben dem Graben verteilen.
Breite = 5,00 bis 10,00 m.
Tiefe = 2,00 bis 3,00 m.
Typ = Feucht und Nasswiese'

Graben führt Wasser.
Menge: 5000,000 m
Leistungsbereichkatalog: 106

**15.0030 Grabenprofil wiederherstellen Aushub -1,00 m3/m Graben mit Wasser**
StL-Nr. 211065094901
Graben ausräumen und profilgerecht wiederherstellen.
Mittlere Aushubmenge über 0,50 bis 1,00 m3/m.
Räumgut 'seitlich neben dem Graben verteilen.
Breite = 10,00 bis 20,00 m.
Tiefe = 2,00 bis 3,00 m.
Typ = Feucht und Nasswiese'

Graben führt Wasser.
Menge: 500,000 m
Leistungsbereichkatalog: 106

**15.0040 Grabenprofil wiederherstellen Aushub -0,50 m3/m Graben mit Wasser**
StL-Nr. 211065093901
Graben ausräumen und profilgerecht wiederherstellen.
Mittlere Aushubmenge über 0,25 bis 0,50 m3/m.
Räumgut 'seitlich neben dem Graben verteilen.
Breite = 5,00 bis 10,00 m.
Tiefe = 1,00 bis 2,00 m.
Gewässer = Fließgewässer'

Graben führt Wasser.
Menge: 5000,000 m
Leistungsbereichkatalog: 106

**15.0050 Grabenprofil wiederherstellen Aushub -1,00 m3/m Graben mit Wasser**
StL-Nr. 211065094901
Graben ausräumen und profilgerecht wiederherstellen.
Mittlere Aushubmenge über 0,50 bis 1,00 m3/m.
Räumgut 'seitlich neben dem Graben verteilen.
Breite = 10,00 bis 20,00 m.
Tiefe = 2,00 bis 3,00 m.
Gewässer = Fließgewässe'

Graben führt Wasser.
Menge: 500,000 m
Leistungsbereichkatalog: 106
